# BIB_Kloster_Waldsassen
Angebotsaufforderung (GAEB 90, DA83)
DV-Nummer: 2023-24
Währung: EUR
Auftraggeber: Zisterzienserinnen-Abtei Waldsassen, Basilikaplatz 2, 95652

## Schreinerarbeiten Fluchttreppe
Datum: 07.05.26

*Hinweis*
Beschreibung der Maßnahme
Die Zisterzienserinnen Abtei Waldsassen plant die
Generalsanierung und
Neuausrichtung der Stiftsbibliothek Waldsassen. Im
Rahmen der
Sanierung soll für eine verbesserte Präsentation der
historischen
Bibliothek und des lebendigen Klosters ein sog.
"Dritter Ort" mit teils
interaktiven Ausstellungsbereichen und einer
multimedialen Präsentation
geschaffen werden.

Die Herstellung der Barrierefreiheit sowie
Verbesserungen für den
Brandschutz sollen dabei ebenso erreicht werden.

Die Stiftsbibliothek war - neben dem Klostergarten -
im 18. Jahrhundert
das repräsentative Aushängeschild für die Größe und
Bedeutung der
barocken Abtei. Sie ist mit ihrer vollständig
erhaltenen Ausstattung
(Stuck, Malerei, Holzbildhauerei) einzigartig und
bildet bis heute,
zusammen mit der Stiftsbasilika, die wichtigste
kulturelle
Sehenswürdigkeit in Waldsassen und hat entsprechend
viele Besucher.

Bislang noch unsaniert, sind umfangreiche Maßnahmen zur
Restaurierung der Raumhülle, der Ausmalung und der
hölzernen
Ausstattung sowie für die notwendige technische
Ausrüstung, den
Brandschutz und die Barrierefreiheit zur langfristigen
Erhaltung dieses
Baudenkmals erforderlich.

Im Grundsatz handelt es sich um eine Modernisierung
und behutsame
Sanierung des Bestehenden.
Folgende Maßnahmen sind dabei vorgesehen:

Erdgeschoss:
Neue Zugangssituation zur Bibliothek (Besucherlenkung)
Verbesserung der Nutzbarkeit der Aula hinsichtlich,
Akustik,
Schallschutz, Beleuchtung, Sonnenschutz, Medientechnik

1. Obergeschoss:
Schaffen einer Ausstellung für den "Dritten Ort"
Schaffen eines barrierefreien Zugangs zur Bibliothek
Ziel ist es allen Besuchern die Möglichkeit zu geben,
den Bibliothekssaal
barrierefrei zu erreichen.
Errichtung eines barrierefreien WCs im OG
Schaffen eines zweiten baulichen Rettungswegs aus der
Bibliothek
Behutsame, denkmalgerechte Instandsetzung der
Innenraumschale

Fenster Aula EG: Sanierung, fachgerechte Instandsetzung

Fenster Bibliothek OG: Die Originalverglasung wird
ausgebaut und
durch eine UV-/IR-Schutzverglasung als Einfachglas/
Bleiverglasung
ersetzt.

Alle geplanten Maßnahmen wurden mit dem Landesamt für
Denkmalpflege Bayern besprochen und abgestimmt. Im
Zuge der
Ausführung wird eine regelmäßige Einbindung und
intensive Beteiligung
des BLfD stattfinden.
Bereits bei den umfangreichen Voruntersuchungen waren
RestauratorInnen für die verschiedenen Fachbereiche
eingebunden.
Auch baubegleitend werden FachrestauratorInnen tätig
sein.

Lage
Adresse: Basilikaplatz 2, 95652 Waldsassen | Landkreis
Tirschenreuth |
Bezirk Oberpfalz

Die zu sanierenden und umzunutzenden Gebäudeteile
(Bibliothek und
der sogenannten Apothekerflügel) sind Teil der
Klosteranlage der
Zisterzienserinnen Abtei Waldsassen, direkt angebaut
an die Basilika, im
Zentrum von Waldsassen, zwischen Basilikaplatz im
Norden und
Brauhausstraße im Süden.

Der Innenhof kann teilweise für die
Baustelleneinrichtung genutzt werden.
Die Zufahrtsmöglichkeiten sind eng und nur über
Basilikaplatz und
Kirchenstraße möglich.
Eine Besichtigung der örtlichen Gegebenheiten wird
empfohlen.

Gebäude
Das Gebäude ist denkmalgeschützt. Alle Arbeiten sind
daher mit
besonderer Vorsicht und Sorgfalt zu verrichten.

Die zu bearbeitenden Flächen befinden sich im EG und
1. OG des
Bibliothekflügels sowie im 1.OG des im 90° Winkel dazu
stehenden
Apothekerflügels.

geplante Maßnahmen/ Konstruktion nach Kostengruppen:
Im Zuge der Bauausführung wird es aus
sicherheitstechnischen Gründen
notwendig, öffentliche Wege, Zugänge temporär zu
sperren.

Das Gebäude bleibt während der Baumaßnahmen geöffnet.
Der Besuch der Bibliothek soll jederzeit für die
Besucher möglich sein.
Alle Arbeiten finden bei laufendem Kloster- und
Schulbetrieb in den
angrenzenden Gebäudeteilen statt.

KGR 392 Gerüstarbeiten
Fassadengerüst für die Arbeiten an den historischen
Fenstern von Aula
und Bibliothek. Die Arbeiten im Bibliotheksbereich
werden über
Rollgerüste erledigt  hier sind keine Raumgerüste
vorgesehen.

KGR 384 Rückbauarbeiten
Rückbau von leichten Trennwänden (GK und MW) um den
historischen
Raumzusammenhang wieder frei zu stellen.

KGR 312 Baumeisterarbeiten
Bei den Mauerwerksarbeiten handelt es sich um
Mauerdurchbrüche, die
neue Öffnungen im funktionalen Ablauf herstellen.
Diese Arbeiten sind für
die Gesamtstatik des Gebäudes untergeordnet.

KGR 314 Naturstein
Es werden historische Bodenbeläge nach Öffnungen für
die
Ausstellungsgestaltung wieder hergestellt, ebenso
werden die
Oberflächen des neuzeitlichen Treppenaufgangs
aufgefrischt.

KGR 323 Außenputz- und Malerarbeiten
Im Zuge der Fenstersanierung wird die Fassade nach
Abschluss der
Arbeit einen neuen Anstrich nach Vorgaben des
Denkmalschutzes
erhalten, ggf. lockere Putzstellen, die durch die
Sanierungsarbeiten
entstanden sind, werden ertüchtigt.

KGR 323 Innenputz- und Malerarbeiten
Im Innenbereich sind behutsame Eingriffe bei den
nichttragenden,
neuzeitlichen Wänden erforderlich um das funktionale
Gefüge zu
verbessern, verstellte Raumeinheiten werden durch das
Öffnen wieder
erlebbar gemacht. Nach Abbruch von Wänden, Sanierung
von Fenstern
etc. werden in Teilbereichen Putzarbeiten notwendig.
Die zu
bearbeitende Räume erhalten einen neuen Anstrich nach
denkmalpflegerischen Vorgaben.

KGR 323 Stuckarbeiten
Nach Abbruch von Innenwänden werden die Raumschalen im
Gewölbe
wieder einheitlich hergestellt. Hierzu sind
Anpassungsarbeiten an den
Bestand notwendig.

KGR 324 Fliesen- und Plattenarbeiten
Wandfliesen: In den Spritzwasserbereichen werden die
Wände 2,00 m
hoch gefliest.
Bodenbelag: Alle neuen Toilettenräume erhalten einen
Fliesenbelag.

KGR 325 Estricharbeiten
Die Flächen in den partiell zu ändernden Raumeinheiten
erhalten einen
neuen Estrich. Dieser wird als homogene Fläche,
oberflächenfertig,
eingefärbt, in Anlehnung an die Bestandsfarben im
historischen
Bodenbelag.

KGR 326 Verglasungs- und Schreinerarbeiten Fenster,
Fenstersanierung/ -instandsetzung:
Bibliotheksfenster: Die Fenster werden instandgesetzt.
Dabei werden die
bestehenden Scheiben ausgebaut und die verbleibende
Metallkonstruktion im Bestand saniert. Anschließend
wird
denkmalgerecht neues Glas mit UV/IV Schutz eingesetzt.

Fenster Aula: Diese werden erhalten, mit zusätzlichen
Dichtungen
versehen, komplett restauriert und die Flügel wieder
eingebaut.

KGR 327 Schreinerarbeiten Innentüren
Neue Innentüren für die geänderte Zugangssituation und
die neuen
Funktionsräume. Belange des Schallschutzes und des
Brandschutzes
werden dabei berücksichtigt.

KGR 330 Sonnenschutz- und Verdunkelungsanlagen
Im Bereich der Aula und der Ausstellung im 1.OG sind
Verdunkelungen
vorzusehen. Diese werden denkmalfachgerecht mit
innenliegenden
Klappstangen mit Textilbehängen realisiert, die
Ausführung wird
individuell auf die jeweiligen Fenster angepasst.
Im Bereich der Bibliothek sind Vorhänge mit
Lichtschutz nach dem
bestehenden Vorbild geplant.

KGR 331 Metallbauarbeiten: Metall-Glaselement
Einbau eines Metall-Glaselements, als filigrane
Konstruktion, um den
Raumzusammenhang zum Kreuzgang erlebbar zu machen.

KGR 333 Gebäudereinigungsarbeiten
Nach Abschluss der Arbeiten wird eine Grundreinigung
durchgeführt.

KGR 339 Trockenbauarbeiten
Die nichttragenden Trennwände der neuen
Nebenraumstruktur im 1.OG
werden in Leichtbauweise erstellt.

KGR 339 Akustikmaßnahmen
Im Bereich der Aula ist die Situation der Akustik zu
verbessern, dazu
werden die bestehenden Elemente durch neuzeitliche,
technisch
verbesserte Elemente ersetzt und gestalterisch in die
Raumschale mit
integriert.
Im Bereich der Ausstellung sind in Teilbereichen
Akustikmaßnahmen
vorgesehen.

KGR 372 Schreiner Festeinbauten
In Teilbereichen werden aus funktionalen Gründen
Regale für Lager,
Abstellmöglichkeiten, Garderoben, Schließfächer und
dgl.
schreinermäßig auf die Raumschale eingepasst.

Die Treppe im neuen Fluchtweg aus der Bibliothek wird
als
Holz-Wangentreppe, Eiche, in den Bestand eingebaut.

KGR 380 Baukonstruktive Einbauten
Im Bereich der Ausstellung "Dritter Ort" werden
Einbauten für die
szenographische, multimediale Präsentation errichtet.

KGR 395 Instandsetzung Bibliothekssaal
Die Instandsetzung der Innenraumschale der Bibliothek
umfasst folgende
Bereiche:

Holzarbeiten:
Hier werden leicht demontierbare Schnitzereien
abgebaut, sämtliche
Holzarbeiten gereinigt, fehlende Schnitzerarbeiten
wieder ergänzt,
sämtliche Holzteile einheitlich beschichtet und ggf.
Korrekturen,
Ertüchtigungen und statische Ergänzungen durchgeführt.

Gemälde, gefasste Oberflächen:
Ziel ist es eine pflegekonservatorische
Bestandserhaltung durchzuführen.

KGR 400 Bauwerk  technische Anlagen
Demontage der bestehenden WC-Anlage im 1.OG
Errichtung eines barrierefreien WCs
Installation von Planheizkörpern an den vorgesehenen
Stellen der
Planung mit Anschluss an das Bestandsnetz
Niederspannungsinstallationsanlagen: Die Versorgung
bleibt wie im
Bestand bestehen und wird nicht geändert. Es wird zum
Versorgen
der neuen Beleuchtung und Steckdosen ein neuer
Unterverteiler in
den Bereich der Umbaumaßnahme vorgesehen.
Umsetzung eines neuen Beleuchtungskonzepts für die
Aula und die
Ausstellungsflächen sowie für die Inszenierung der
Bibliothek
Sicherheitsbatterieanlage, Sicherheitsbeleuchtung mit
Fluchtwegführung
Die Sicherheitsbeleuchtung wird nach Vorgaben der
Brandschutzkonzeptes vorgesehen
Gefahrenmelde- und Alarmanlagen
Die Brandmeldeanlage ist bereits erneuert und muss an
die neuen
Gegebenheiten angepasst werden.
Übertragungsnetze
IT-Ausstattung, WLAN-Verkabelung, Verkabelung für
Medientechnik

KGR 500 Freianlagen:
Bei Maßnahmen in den Freianlagen handelt es sich um die
Besucherlenkung und den damit verbundenen Bauarbeiten
zur Lieferung
und Installation der digitalen Medienpylone.

Zeitplan:
Die baulichen Maßnahmen sollen wie folgt umgesetzt
werden:
Maßnahmen, die Staub entwickeln, werden vorgezogen
(Mauerwerksdurchbrüche, Teil Abbrüche Wände etc.)
Fenstertausch wird einzeln erfolgen um den
Hüllenverschluss zu
gewährleisten
Im Anschluss erfolgt die Innenraumsanierung, die nur
wenig bis gar
keinen Staub entwickeln wird.
Zeitgleich werden die Arbeiten zur
Ausstellungsgestaltung
durchgeführt.

Baubeginn für die Abbrucharbeiten/ Baumeister  KW 28 /
2026
Fertigstellung  KW 50 / 2026
Beginn Innenausbau  KW 37 / 2026
Beginn Restaurierung Bibliothek  KW 19 / 2027

Die Eröffnung der Bibliothek und des neuen
Ausstellungsbereichs
"Dritter Ort" ist für Februar 2028 vorgesehen.

*Hinweis*
Aufgabenstellung, Denkmalschutz

Die Aufgabenstellung ergibt sich aus der allgemeinen
Baubeschreibung
und dem Leistungsverzeichnis.

Schutz der Substanz
Die Sanierungsarbeiten müssen so ausgeführt werden,
dass Störungen bzw.
Schäden vermieden werden.
Sämtliche Arbeiten am Bauwerk, insbesondere Abbruch und
Rückbauarbeiten, sind mit besonderer Sorgfalt und mit
Rücksicht auf die zu
erhaltenden Bauteile auszuführen.

Das Gebäude ist denkmalgeschützt.
Alle beschriebenen Arbeiten finden im
denkmalgeschützten Bereich statt und
sind daher mit besonderer Vorsicht und Sorgfalt zu
verrichten.

Alle Maßnahmen sind minimalinvasiv und im
größtmöglichen Maße
substanzschonend auszuführen!

Bei Unklarheiten hat stets die Abstimmung mit
Bauleitung,
Tragwerksplanung, Fachrestaurator zu erfolgen!

Besichtigung der örtlichen Gegebenheiten
Dem AN wird dringend empfohlen, vor Angebotsabgabe eine
Ortsbesichtigung durchzuführen.
Diese ist nach vorheriger Absprache mit der
Vergabestelle möglich.

In Teilbereichen herrschen sehr beengte
Platzverhältnisse,
enge Arbeitsräume mit sehr geringer Arbeitshöhe in
sehr niedrigen Räumen.

Der Abtransport des Abbruchmaterials kann nur in
Handarbeit erfolgen und
muss maximal substanzschonend aus dem Gebäude
transportiert werden!

Baulärm
Alle Arbeiten finden bei laufendem Kloster- und
Schulbetrieb in den
angrenzenden Gebäudeteilen statt. Lärmentwicklung und
Erschütterungen
müssen auf das nicht vermeidbare Minimum reduziert
werden.
Auf der Baustelle dürfen nur schallgedämmte
Baumaschinen eingesetzt
werden.

Betriebszeiten
Auf der Baustelle darf ohne Sondergenehmigung zu
folgenden Zeiten
gearbeitet werden:
Werktags 7:00 Uhr bis 20:00 Uhr.

Für die Durchführung lärmintensiver Arbeiten sind
folgende Ruhezeiten zu
beachten: täglich
07:00 - 08:00 Uhr
12:00 - 13:00 Uhr
17:00 - 18:00 Uhr

In der Zeit von 10. - 28. August 2026 gelten diese
Einschränkungen nicht
(Ferienzeit)

Anfragen zu den Verdingungsunterlagen
Anfragen zu den Verdingungsunterlagen sind rechtzeitig
unter
Berücksichtigung der auf der Vergabeplattform /
Vergabestelle hinterlegten
Frist zu stellen.

Anfragen und Auskünfte werden ausschließlich über die
Vergabeplattform /
Vergabestelle kommuniziert.

Daten und Auskünfte über die Baumaßnahme
Daten und Auskünfte über die Baumaßnahme darf der
Auftragnehmer Dritten
nur mit vorheriger Zustimmung des Auftraggebers
weitergeben.
Dies gilt auch nach Abschluss der Bauarbeiten für die
Erteilung von
Referenzen oder der geplanten Veröffentlichung in
Firmenbroschüren,
Internetauftritten etc.

Unterlagen
Zur genaueren Kalkulation liegen dem LV Zeichnungen
und Bilder bei, aus
denen die jeweiligen Konstruktionen ersichtlich sind.
Die in den Ausführungsunterlagen angegebenen
Höhenkoten, Maße,
Stückzahlen etc. sind vom Auftragnehmer RECHTZEITIG
VOR BEGINN
DER ARBEITEN mit den gegebenen Verhältnissen an der
Baustelle zu
überprüfen. Erbrachte Vorleistungen anderer Gewerke
sind hinsichtlich
der eigenen Leistung ebenfalls zu prüfen, und
Unstimmigkeiten sind der
Bauleitung zu melden.
Bedenken gegen die ausgeschriebenen Konstruktionen oder
Sondervorschläge sind in einem Begleitschreiben zur
Angebotsabgabe
bekannt zu geben.
Die Ausschreibung und die beigefügten Zeichnungen
erläutern das
Konstruktionsprinzip.
Die verbindlichen Maße sind am Bau zu nehmen und mit
den anderen AN
zu koordinieren. Montagetoleranzen sind bereits bei
der Werkstattplanung
zu berücksichtigen.

Lager- und Arbeitsplätze, Zufahrtswege
Durch die vorhandenen Platzverhältnisse können vom
Auftraggeber nur
begrenzte Flächen als Lager-, Arbeits-, und
Einrichtungsflächen zur
Verfügung gestellt werden. Materialtransporte sind
entsprechend
zeitgenau und unterteilt vorzusehen
Materiallagerplätze und Aufstellungsort für
Baustelleneinrichtungen sind
vor Baubeginn mit der Bauleitung festzulegen. Sollte
es baubetrieblich
notwendig sein, ist der Lagerplatz ohne zusätzliche
Vergütung umzulegen.
Unterkünfte wie Schlafräume und Aufenthaltsräume für
die Freizeit dürfen
in der Liegenschaft, in der sich die Baustelle
befindet, nicht eingerichtet
werden.
Die von Firmen genutzten Flächen sind immer in einem
sauberen Zustand
zu halten

Bauwasser/ Baustrom
Innerhalb des Baugeländes wird ein Wasser- und
Baustromanschluss zur
Verfügung gestellt.
Anschlüsse und deren Verbrauch stehen kostenlos zur
Verfügung,
Zwischenzähler sind nach Angaben des AG zu setzen.
Anschlüsse für Geräte, Maschinen und sonst.
Hilfsmittel, die Energie oder
Wasser benötigen, wie z.B. Kabel, Leitungen,
Schläuche, Kabeltrommeln,
Scheinwerfer etc., sind vom AN bereitzustellen und
werden nicht
gesondert vergütet

Fassadengerüst
Ein Fassadengerüst wird durch die Rohbaufirma gestellt
und ist für andere
Gewerke benutzbar.

Brandschutz
Bei feuergefährlichen Arbeiten, besonders Schweiß-,
Flex- und
Brennarbeiten sowie der Verwendung von entzündlichen
Stoffen sind
besondere Sicherheitsmaßnahmen, wie das Bereitstellen
von
Feuerlöschern einzuhalten.
Der Auftragnehmer hat eine verantwortliche Brandwache
durchzuführen.
Die Lagerung leicht entzündlicher oder explosiver
Materialien ist im
Bereich der Baustelle verboten.

Ver- und Entsorgungsleitungen
Der AN hat sich vor Ausführung der Arbeiten über die
Lage von Leitungen,
Kabeln, Dränen, Kanälen u.ä. beim AG anhand der
Bestandspläne und der
dazu ergangenen Anweisungen zu unterrichten.

Vor Beginn der Arbeiten hat sich der Auftragnehmer
außerdem bei allen
zuständigen Stellen über eventuell vorhandene Ver- und
Entsorgungsleitungen sowie deren Schutz zu informieren.
Bei allen Arbeiten, mit oder ohne Geräteeinsatz, im
Bereich der
Leitungstrassen sind grundsätzlich die einschlägigen
Vorschriften der
BayBO und der Berufsgenossenschaften, der VDE, sowie
die Merkblätter
und Hinweise des örtlichen Energieversorgers
einzuhalten.
Schäden an Ver- und Entsorgungsleitungen sowie daraus
entstehende
Folgekosten gehen zu Lasten des Auftragnehmers.

Die Unternehmer werden darauf hingewiesen, dass die in
die Pläne der
Versorger eingezeichneten Trassen Ungenauigkeiten
hinsichtlich der
exakten Lage aufweisen können. Hierauf weisen die
Versorger selbst hin.
Bei Arbeiten in unmittelbarer Nähe
(1,5 m) zu Versorgungsleitungen/ Trassen ist mit
größter Vorsicht zu
arbeiten. Ggf. sind Erkundungsmaßnahmen (z.B.
Handschachtungen)
vorzunehmen.

Deaktivierung von Gefahrenmeldeanlagen
In Bereichen, die bereits mit in Betrieb befindlichen
Brandmeldeanlagen
ausgerüstet sind, hat der AN darauf zu achten, dass
vor Beginn von rauch-
und staubintensiven Arbeiten die entsprechenden Melder
deaktiviert werden
müssen.
Dazu ist die zuständige Meldezentrale rechtzeitig über
den Beginn, Ort, Art
und Dauer der Arbeiten zu informieren.
Nach Beendigung der Arbeiten hat der AN die
Meldezentrale wiederum zu
informieren.

Vermeidung, Verwertung, Beseitigung von Abfällen
Für die Vermeidung und Abfallbewirtschaftung von
Abfällen gilt das
Kreislaufwirtschaftsgesetz (KrWG) in seiner aktuellen,
gültigen Fassung.
Abfälle im Sinne des KrWG, die aus dem
Leistungsbereich des AN
hervorgehen, sind vom AN bei zertifizierten
Entsorgungsfachbetrieben zu
entledigen und durch diese entsprechend fach-, sach-
und umweltgerecht
zu verwerten oder zu beseitigen.

Der Nachweis der Entsorgungsstelle und der Bezahlung
von
Deponiegebühren sind der Schlussrechnung beizufügen.

Reinigung
Die Baustelle ist täglich zu reinigen, inkl. Reinigung
bei Fertigstellung
einzelner Arbeitsabschnitte.

Alkohol- und Rauchverbot
Auf der Baustelle herrscht Rauchverbot.
Das Konsumieren von Alkohol und/ oder Drogen ist
ebenfalls untersagt.
Der Auftraggeber behält sich vor gegen alkoholisierte
oder berauschte
Personen ein Baustellenverbot auszusprechen.

Stoffe und Bauteile
Vom Auftragnehmer dürfen keine gesundheitsgefährdenden
Stoffe und
Bauteile eingebaut werden.
Die Werte der derzeit gültigen Gefahrenstoffliste sind
einzuhalten.

Kulturhistorische Funde
Werden vom Auftragnehmer Funde gemacht, die von
kulturhistorischer
Bedeutung sein könnten, ist sofort der Auftraggeber
oder dessen
örtlicher Bauleiter zu informieren.

Firmenbauleiter, Koordination
Der Auftragnehmer hat den verantwortlichen Bauleiter
schriftlich zu
benennen. Die Qualifikation ist nachzuweisen.
Der Bauleiter muss deutschsprachig und während der
Ausführung aller
Arbeiten auf der Baustelle anwesend sein, sowie an den
Koordinationsgesprächen des Auftraggebers teilnehmen.
Koordinationsgespräche finden regelmäßig einmal
wöchentlich statt,
Baubegehungen nach Erfordernis. Der Auftragnehmer ist
verpflichtet, an
diesen vom Auftraggeber festgesetzten Besprechungen
durch einen
geeigneten, bevollmächtigen Vertreter teilzunehmen,
der zu
rechtsverbindlichen Vereinbarung bevollmächtigt ist.

Ausführungsfristen (Bauablaufplan)
Der Auftragnehmer hat einen Bauablaufplan über seine
vertraglichen
Leistungen zu erstellen, anhand dessen die Einhaltung
der Vertragsfristen
nachgewiesen und überwacht werden kann. Die
Vertragsfristen ergeben
sich aus den Besonderen Vertragsbedingungen FB 214.H.
Der Baufristenplan ist regelmäßig fortzuschreiben. Bei
Änderungen der
Vertragsfristen oder bei erheblichen Abweichungen von
sonstigen
Festlegungen ist der Plan durch den Auftragnehmer
unverzüglich zu
überarbeiten.
Die Festlegungen des Auftraggebers, z.B. zur
baufachlichen oder
terminlichen Koordinierung mit den übrigen
Leistungsbereichen sind zu
berücksichtigen.

Bautagesberichte
Vom AN sind auf Formblättern Beiträge für das
Bautagebuch täglich zu
erstellen und spätestens wöchentlich einzureichen. Sie
müssen alle
Angaben wie Stand und Fortschritt der Arbeiten sowie
alle
bemerkenswerten Ereignisse des Bauablaufes lückenlos
enthalten. Es
dient als Grundlage für alle Meldungen und Berichte,
die über die
Bauausführung zu erstatten sind und bildet nach
Abschluss der
Bauarbeiten einen wichtigen Bestandteil der Bauakten.
Bei der Erstellung und Übergabe der Bautagesberichte
handelt es sich
somit um eine wesentliche Leistungspflicht des AN, die
bei Nichterbringung
zur Abnahmeverweigerung führen kann.

Rechnungen
Alle Rechnungen sind je 1-fach beim Auftraggeber und
beim
Architekturbüro einzureichen, kumuliert und in
Papierform.
Auf allen Rechnungen ist sowohl die Maßnahmen- als
auch die
Vertragsnummer anzugeben.
Korrekturen des Auftraggebers aus vorangegangenen
Abschlagsrechnungen sind in Folgerechnungen
einzupflegen.

Sicherheitseinbehalt
Bei Teilzahlung erfolgt ein Sicherheitseinbehalt in
Höhe von 5%. Dieser
kann durch eine Vertragserfüllungsbürgschaft abgelöst
werden.

Bauwesensversicherung
Der Bauherr schließt eine Bauwesensversicherung ab. An
die
Auftragnehmer werden hierfür keine Gebühren verrechnet.

Datenträger
Es wird darum gebeten, die Angebote zusätzlich im
GAEB-Format d84 zur
Verfügung zu stellen.

Sonstiges
Sondervorschläge sind grundsätzlich in jedem Bereich
akzeptiert. Es ist
jedoch der Nachweis der Gleichwertigkeit bzw. der
statischen Machbarkeit
einschl. Änderungskosten vorzulegen.

Der Bauherr behält sich vor, Teile der
ausgeschriebenen Leistungen aus
dem Vertrags-LV herauszunehmen.

Ende der Vorbemerkungen und zusätzlichen
Vertragsbedingungen

*Hinweis*
Referenzprodukte / Gleichwertigkeit
grundsätzlich gilt:
Die angegebenen Referenzprodukte dienen lediglich als
Beispiel und Kalkulationshilfe und stellen keine
Produktvorgabe
dar. Der Bieter bleibt, unter der Berücksichtigung der
gestalterischen Anforderungen entsprechend der
Detailplanung
und bei Einhaltung der ZusätzlichenTechnischen
Vertragsbedingungen bei der Wahl eines gleichwertigen
Produktes frei.

Ein Richtfabrikat / Referenzprodukt wird jeweils mit
folgendem
Vermerk genannt:

oder gleichwertig

angeb. Fabrikat: .....................................
(vom Bieter einzutragen)

Werden vom Bieter keine Eintragungen gemacht, ist das
Richtfabrikat für die Ausführung verbindlich.
Ansonsten ist die
Gleichwertigkeit durch Prüfzeugnisse und Systemdetails
zu
belegen. Diese müssen vom Bieter dem Angebot beigelegt
werden. Fehlende oder mangelhafte Unterlagen führen zum
Ausschluss des Angebotes.

### Titel 01 Fluchttreppe

*Hinweis*
Die nachfolgend beschriebene Fluchtreppe wird komplett
aus
Holz gefertigt. Die Konstruktion besteht aus
Treppenwangen
und Setzstufen, die aufgesattelt sind.
Die angegebenen Maße sind Mindestmaße und zwingend
einzuhalten.
Die F30 Anforderung aus dem Brandschutz sollen die
Holzbauteile selbst erfüllen und nicht der Lack.

Die Oberfläche der Holzbauteile ist wie folgt
auszuführen:
- fein geschliffen in erforderl. Arbeitsgängen
- farblos lackiert
- Lack seidenmatt.

angebotenes Fabrikat Lack:

'......................................................
................'
(vom Bieter auszufüllen)

**01.001 Kantholz**
*** Bezugsbeschreibung
liefern, gem. Statik einbauen und befestigen, einschl.
erforderl.
Verbindungs-/Befestigungsmittel, Zwischenschliffe

Material: Eiche
Abmessung: 10/10 cm
Brandschutz: F30
Oberfläche: sh. Hinweis
Kanten: leicht gefast, max. 2 mm
Befestigungsgrund: Mischmauerwerk verputzt
Ort: Streichbalken Podest, Antritt Treppe
Menge: 2,500 m

**01.002 Kantholz - Treppenwangen**
*** wie Position 01.001
als Auflager für die Treppenwangen, einschl. Mörtelbett

Dicke Mörtelbett: 2 cm
Mörtel: NM IIa
Ort: Auflager Treppe

Das Kantholz ist in die bauseits hergestellten
Auflagertaschen
einzubauen.
Menge: 2,000 m

**01.003 Treppenwange - Podest**
als Auflager für das Treppenpodest liefern, gem. Statik
montieren und befestigen, einschl. erforderl.
Verbindungs-/Befestigungsmittel, Zwischenschliffe,
Verschraubung mit vorgen. Kantholz

Material: Eiche
Abmessung: 6/14 cm
Brandschutz: F30
Oberfläche: sh. Hinweis
Kanten: leicht gefast, max. 2 mm
Schrauben: VG Ø 8x200 mm
Anzahl: 2 (1 Stck. je Treppenwange)
Menge: 4,000 m

**01.004 Treppenwange - Stufen**
als Auflager für die Treppenstufen liefern, gem.
Statik montieren
und befestigen, Oberkante gem. Steigungsverhältnis,
einschl.
erforderl. Verbindungs-/Befestigungsmittel,
Zwischenschliffe,
Ausklinkung/Verschraubung im Bereich der vorgen.
Kanthölzer

Material: Eiche
Abmessung: 6/22 cm
Steigungsverhältnis: 11 Stg. 19.1/28 cm
Brandschutz: F30
Oberkante: sägezahn
Oberfläche: sh. Hinweis
Kanten: leicht gefast, max. 2 mm
Auflager: vorgen. Kanthölzer
Schrauben: VG Ø 8x200 mm
Anzahl: 4
Schrauben: VG Ø 8x300 mm
Anzahl: 2
Menge: 7,500 m

**01.005 Zulage Treppenwange - Stufen**
für die Ausführung der vertikalen Kante als
Schrägschnitt

Winkel: ca. 15 Grad
Menge: 22,000 St

**01.006 Treppenstufen - 1.05 m**
*** Bezugsbeschreibung
liefern, auf vorgen. Wange unsichtbar montieren,
einschl.
erforderl. Verbindungs-/Befestigungsmittel,
Zwischenschliffe

Material: Eiche
Höhe: mind. 5.6 cm
Länge: ca. 1.05 m
Breite: ca. 32 cm
Brandschutz: F30
Unterschneidung: mind. 3 cm
Oberfläche: sh. Hinweis
Kanten: leicht gefast, max. 2 mm
Menge: 4,000 St

**01.007 Treppenstufen - 1.25 m**
*** wie Position 01.006
Länge: ca. 1.25 m
Menge: 7,000 St

**01.008 Zulage Treppenstufen - Ausklinkung**
für die Ausführung von Ausklinkungen im Bereich des
Pfeilers

Größe: bis 20/20 cm
Menge: 2,000 St

**01.009 Zulage Treppenstufen - Schrägschnitt**
für die Ausführung der Vorder-/Rückkante als
Schrägschnitt,
passend zum Schrägschnitt der Wange

Winkel: ca. 15 Grad
Menge: 26,000 m

**01.010 Podestbelag**
als Dielenbelag liefern, auf vorgen. Kantholz
unsichtbar
montieren, einschl. erforderl.
Verbindungs-/Befestigungsmittel,
Zwischenschliffe

Material: Eiche
Dicke: mind. 5.6 cm
Länge: ca. 1.50 m
Breite: ca. 15 cm
Brandschutz: F30
Oberfläche: sh. Hinweis
Kanten: leicht gefast, 2 mm
Menge: 1,500 m²

**01.011 Handlauf**
aus Holz, rund, im Bereich vorgen. Treppe und Podest,
der
Treppenneigung folgend, einseitig, mit Wandhalterung/
-rosetten und Handlaufhalter, im Übergang
Treppe/Podest in
geknickter Ausführung, einschl. aller erforderl.
Verbindungs-/Befestigungsmittel, Zwischenschliffe,
Ausfräsung
im Handlauf für Handlaufhalter

Handlauf
Material: Eiche
Durchmesser: ca. 45 mm
Oberfläche: sh. Hinweis
Handlaufhöhe: 85 cm

Wandhalterung
Material: Stahl
Oberfläche: lackiert, matt
Farbe: DB 703
Durchmesser Rosette: max. 50 mm
Menge: 5,500 m

### Titel 02 Einzelstufen Türleibung

**02.001 Futterholz - Bohle**
*** Bezugsbeschreibung
zuschneiden und montieren, Oberkante keilig, einschl.
erforderl.
Verbindungs-/Befestigungsmittel, Anpassarbeiten an den
Bestand

Material: Eiche
Höhe: von ca. 10 cm auf 7 cm
Breite: ca. 21 cm
Oberfläche: geschliffen
Menge: 1,000 m

**02.002 Futterholz - Brett**
*** wie Position 02.001
als Brett

Material: Eiche
Höhe: ca. 3 cm
Breite: ca. 39 cm
Oberfläche: geschliffen
Vorderkante: als Schrägschnitt passend zur Setzstufe
Menge: 1,000 m

**02.003 Treppenstufen**
bestehend aus Tritt- und Setzstufe, liefern, auf
vorgen.
Futterholz montieren, einschl. Unter-/Trennlage aus
Kork/Kokos, Einbau zwischen Stufe/Futterholz und
Stufe/vorh.
Parkett, einschl. erforderl.
Verbindungs-/Befestigungsmittel,
Zwischenschliffe, fachgerechter Verbindung von Tritt-
und
Setzstufe

Material: Eiche
Höhe: mind. 5.0 cm
Länge: ca. 0.95 m
Breite: ca. 28 cm
Unterschneidung: mind. 3 cm
Oberfläche: sh. Hinweis
Kanten: leicht gefast, max. 2 mm
Steigungsverhältnis: 2 Stg. 19.1/28 cm
Setzstufe: Schrägstellung
Menge: 2,000 St

**02.004 Zulage Treppenstufen - Schrägschnitt**
für die Ausführung der Vorderkante als Schrägschnitt,
passend
zur Setzstufe

Winkel: ca. 15 Grad
Menge: 6,000 m

### Titel 03 Geländer

*Hinweis*
Das nachfolgend beschriebene Geländer dient als
Absturzsicherung der Treppe. Die Konstruktion besteht
aus
Ober-/Untergurt und Füllstäben.
Die angegebenen Maße sind Mindestmaße und zwingend
einzuhalten.
Die F30 Anforderung aus dem Brandschutz sollen die
Holzbauteile selbst erfüllen und nicht der Lack.

Die Oberfläche der Holzbauteile ist wie folgt
auszuführen:
- fein geschliffen in erforderl. Arbeitsgängen
- farblos lackiert
- Lack seidenmatt.

angebotenes Fabrikat Lack:

'......................................................
................'
(vom Bieter auszufüllen)

**03.001 Futterholz**
liefern und montieren, einschl. aller erforderl.
Verbindungs-/Befestigungsmittel

Material: Eiche
Größe: ca. 80/120 mm
Oberfläche: sh. Hinweis Fluchttreppe
Kanten: leicht gefast, max. 2 mm
Befestigungsgrund unten: neu betonierte Gewölbekante
Menge: 1,500 m²

**03.002 Geländer**
zur Absturzssicherung herstellen, liefern und auf
vorgen.
Futterholz montieren,  bestehend aus  Ober-/Untergurt
und
Füllstäben, einschl. Ausfräsungen Obergurt für
Füllstäbe,
Schattenfuge/Holzleiste Untergurt, aller erforderl.
Verbindungs-/Befestigungsmittel, Zwischenschliffe

Material: Eiche
Höhe: ca. 950 mm
Oberfläche: sh. Hinweis
Obergurt: 40/75 mm
Untergurt: 40/75 mm
Schattenfuge: ca. 5/5 mm
Holzleiste: ca. 20/20 mm
Füllstäbe: 24/60 mm
Abstand: 40 mm
Kanten: leicht gefast, max. 2 mm
Befestigungsgrund seitlich: vorh. Mauerwerk, verputzt
Brandschutzanforderung: F30
Menge: 1,500 m²

**03.003 Zulage Absturzsicherung**
für die Ausführung in Ecken, alle Grade
Menge: 1,000 St

**03.004 Ergänzung vorh. Dielenbelag**
mit vorh. bauseits gelagertem Material, einschl. aller
erforderl.
Verbindungs-/Befestigungsmittel wie Bestand,
Zuschnitt-/An-
passarbeiten, Unterfütterung mit Kanthölzern

Belag: Dielen
Breite: bis 30 cm
Transportweg: bis 200 m
Menge: 1,000 m²

### Titel 04 Dokumentation

**04.001 Dokumentation**
Die vom AN zu erstellenden und zu übergebenden
Bestandsunterlagen/Dokumentation müssen die
vollständige in
sich geschlossene Dokumentation des Endzustandes seiner
Leistungen darstellen.

ebenso wie nachfolgend aufgeführten Unterlagen:
- Errichterbestätigung
- Fachbauleitererklärung
- Datenblätter
- Prüfzeugnisse
- sämtliche nach den Regeln der Technik geforderten
  Prüfungsberichte, Genehmigungen und
  Abnahmebescheinigungen
- alle Ausführungsunterlagen wie, Berechnungen,
Nachweise,
  Eignungsprüfungen etc., die den eingebauten Zustand
der
  Leistung dokumentieren.
Menge: 1,000 psch

### Titel 05 Stundenlohnarbeiten

*Hinweis*
Stundenlohnarbeiten, welche nicht in den Positionen
erfasst
sind und gegen Nachweis zur Ausführung kommen und nur
auf
besondere Anordnung des Auftraggebers auszuführen sind.

Die Verrechnungssätze für die nachstehenden Lohn- und
Berufsgruppen sind unaufgegliedert anzubieten. In ihnen
sind enthalten:
 - Lohn- und Gehaltskosten,
 - Lohn- und Gehaltsnebenkosten,
 - Sozialkosten einschließlich Sozialkassenbeiträge,
 - Gemeinkostenanteile,
 - Gewinn.
Zuschläge zu den Verrechnungssätzen für vom
Auftraggeber
angeordnete oder zu vertretende Nacht-, Sonntags-,
Feiertags- und Mehrarbeit (Überstunden) sind gesondert
nachzuweisen; sie werden in Höhe der tariflichen
Vereinbarung vergütet. Für Nacht-, Sonntags- und
Feiertagsarbeit wird als Zuschlag nur der Beitrag zur
gesetzlichen Unfallversicherung vergütet. Für
Mehrarbeit
werden zusätzlich die Sozialkosten vergütet.
Beschäftigt der Bieter bei einer der nachstehenden
Lohn-/Berufsgruppen keine Arbeitskräfte, hat er dies
anzugeben und statt dessen den Einsatz möglichst
gleichwertiger Arbeitskräfte anzubieten.
Polier- oder Vorarbeiterstunden werden nur dann
vergütet,
wenn die angeordneten Arbeiten eine entsprechende
Qualifikation erfordern. Ansonsten können nur
Facharbeiter
bzw. Helferstunden verrechnet werden.
Die Stundensätze gelten unabhängig von der Anzahl der
tatsächlich benötigten Stunden. Über die Leistungen
sind
täglich Berichte der Bauleitung vorzulegen und
unterzeichnen zu lassen. Nicht unterzeichnete
Regiezettel
gelten als nicht anerkannt.
Bei Fahrzeugen und Baggern o.ä. ist  das Personal in
den
Einheitspreis einzukalkulieren, bei Geräten und
Werkzeugen
wird das Bedienungspersonal gesondert vergütet. Der
Verrechnungssatz gilt für das zum Zeitpunkt des Abrufes
einsatzbereit auf der Baustelle befindlichen
Baugerätes.
Vergütet werden die tatsächlichen Arbeitsstunden.

**05.001 Stundenlohnarbeiten - MeisterIn**
*** Bezugsbeschreibung
für MeisterIn, die nicht in den ausgeschriebenen
Positionen
erfasst sind und gegen Nachweis vom AG beauftragt
werden
Menge: 5,000 h

**05.002 Stundenlohnarbeiten - FacharbeiterIn**
*** wie Position 05.001
für FacharbeiterIn
Menge: 10,000 h

**05.003 Stundenlohnarbeiten - Auszubildende**
*** wie Position 05.001
für Auszubildende
Menge: 10,000 h

USt %: 19,00
